# ASS-Neubau-KiTa-abW_Bruehl
Angebotsaufforderung (GAEB DA XML 3.2, DA83)
Projekt: 162-24
Währung: EUR
Nebenangebote zugelassen: ja
Auftraggeber: Stadt Brühl, Fachbereich Gebäudemanagement, Klimaschutz und Stadtservice, Abteilung 70/1 Gebäudemanagement, Uhlstraße 3, 50321 Brühl
Erstellt mit: GXML Toolbox V3.3 R20210630, iTWO_64 V12.0.618, 20.04.2026

## ALLG. VORBEMERKUNGEN
ALLGEMEINE VORBEMERKUNGEN

HINWEIS ATV

Für die Leistungserbringung sind nachfolgende ATV zugrunde zu legen:
DIN 18299 - Allgemeine Regeln für Bauarbeiten jeder Art
DIN 18345 - Wärmedämm-Verbundsysteme

ART UND UMFANG DER LEISTUNGEN
Es wird ein Gebäude errichtet, dass sowohl eine KiTa (EG/1.OG) als auch Wohnungen (1.OG bis 3.OG)
beinhaltet.

Die Leistungen umfassen im Einzelnen:

- WDVS-Arbeiten

HINWEIS NORMUNG:
Soweit in der Leistungsbeschreibung auf technische Spezifikationen (z.B. Nationale Normen, mit denen europäische Normen umgesetzt werden, europäische technische Zulassungen, gemeinsame technische Spezifikationen, internationale Normen) Bezug genommen wird, werden auch ohne den ausdrücklichen Zusatz: "oder gleichwertig" immer gleichwertige Technische Spezifikationen in Bezug genommen.

ABKÜRZUNGEN

Folgende Abkürzungen werden verwendet:

AG  Auftraggeber
AN  Auftragnehmer
GOK  Geländeoberkante
NN  Normalnull
OK  Oberkante
OÜ  Objektüberwachung / Bauleitung des AG
TU  Tagesunterkunft
h  Stunde
d  Tag
Wo  Woche
Mt  Monat
psch  pauschal
St  Stück
BE  Baustelleneinrichtung
BVB  Besondere Vertragsbedingungen

## ERGÄNZUNG DER VERTRAGSBEDINGUNGEN
ERGÄNZUNGEN ZU DEN VERTRAGSBEDINGUNGEN DES BAUHERRN

Koordinierung mit den Nachbarn
Die OÜ des AG sowie der AG übernehmen den Koordinierungsbedarf mit den Nachbarn, wie z.B. vorbereitende Gespräche mit den Nachbarn zur Abstimmung einzelner Maßnahmen etc..  Der AN erklärt, dass er die Inhalte dieser Gespräche frühzeitig, spätestens jedoch 1 Woche vor der Maßnahme mit der Bauleitung des AG und oder dem AG abstimmt und ausführlich erläutert, so dass die OÜ oder der AG die Nachbarn über die Maßnahmen informieren kann.

Technische Regelwerke
Der AN hat auf Aufforderung des AG den Nachweis zu erbringen, dass seine Leistungen den vorgeschriebenen Anforderungen und technischen Regeln entsprechen. Die Kosten für diese Nachweise sind in die Einheitspreise einzukalkulieren.

Planlieferung des AG
Die Planverteilung vom AG erfolgt ausschließlich digital im pdf-Format.
Die vom AN zur Ausführung verwendeten Pläne müssen einen Freigabevermerk des Bauherren bzw. seines Architekten und der Fachingenieure tragen, um Verwechslung bei der Ausführung zu vermeiden. Dies entbindet den Unternehmer aber nicht von seiner eigenen Prüfungs- und Hinweispflicht. Unstimmigkeiten sind dem Bauherrn rechtzeitig vor Ausführungsbeginn gem. der allgemeinen Hinweispflicht des Auftragnehmers nach §4 Abs. 3 VOB/B schriftlich anzuzeigen.
Alle für die Ausführung maßgebenden Pläne und Zeichnungen sind vom AN jederzeit auf der Baustelle zur Verfügung zu stellen.

Planung des AN / Planprüfung AG
Sind vom AN Werkstatt- und Montagepläne zu erstellen, sind die zu prüfenden Zeichnungen den Planern rechtzeitig mit ausreichendem zeitlichen Vorlauf, mindestens 4 Kalenderwochen vor Produktionsbeginn, zur Prüfung und Freigabe als .dwg-Datei sowie als .pdf-Datei per Email einzureichen
Die Werkstatt- und Montageplanung ist vertragskonform, vollständig vermaßt und beschriftet in geeigneten Maßstäben zu erstellen. Die Zeichnungen sind mit Plankopf zu versehen, der mindestens Angaben zum Projekt, dem Verfasser, Planinhalt, Index, Maßstab und dem Datum der Erstellung enthält. Aus den Darstellungen müssen Konstruktion, Einbaumaße, Befestigung und Bauanschlüsse der Bauteile sowie die Einbaufolge erkennbar sein. Die Planung inklusive der Verwendbarkeitsnachweise über die Zulassung der Baustoffe, Bauprodukte und Bauarten ist dem Auftraggeber rechtzeitig vor Produktionsbeginn zur Einsicht vorzulegen. Die Prüfung durch die Planer erfolgt ausschließlich im Hinblick auf die Übereinstimmung mit der Ausführungsplanung und ohne Anspruch auf Vollständigkeit.
Durch die Prüfung erfolgt keine Zustimmung/Freigabe evtl. enthaltener zusätzlicher oder geänderter Nachtragsleistungen. Sollten die Montagepläne zusätzliche Nachtragsleistungen enthalten, bzw. sich solche bei deren Umsetzung ergeben, sind diese unverzüglich dem Auftraggeber zu benennen.
Als Prüfzeit des Architekten sind mindestens 12 Werktage je Prüflauf einzukalkulieren.
Unbeschadet einer Freigabe durch den Architekten und Fachplaner obliegt die Verantwortung für eine den Auflagen und technischen Bestimmungen genügende und konstruktiv einwandfreie und funktionsfähige Konstruktion dem Unternehmer.

Bemusterungen und Freigaben
Bemusterungen und Freigaben sind in einvernehmlicher, frühzeitiger Abstimmung mit dem AG oder dessen Vertreter mindestens 4 Wochen vor dem Zeitpunkt, zu dem die Auftraggeberentscheidung benötigt wird vorzunehmen; in jedem Fall so rechtzeitig, dass für den AG noch Möglichkeiten zur Einflussnahme bestehen.
Diese Termine sind in den Terminplan des AN einzuarbeiten.
Die Bemusterungsunterlagen müssen eine eindeutige funktionale und qualitative Beurteilung in terminlicher und kaufmännischer Hinsicht ermöglichen. Bemusterungen erfolgen vorrangig im Original oder anhand von technischen Beschreibungen, Prospekten.
Der Unternehmer hat dem Bauherrn rechtzeitig eine Liste zu übergeben, aus der die spätest möglichen Termine für Bemusterungsentscheidungen hervorgehen, um den geplanten Bauablauf sicherzustellen.

Ausführung der Leistung Zusatz zu § 4 VOB/B
Allgemeine Baustellenlogistik, Baustelleneinrichtung:
Basierend auf dem vom AG bereitgestellten BE-Konzept ist vom AN ein Baustelleneinrichtungsplan
mit Eintragung der für sein Gewerk erforderlichen Stellplätze für Geräte (Container, Kran, Mobilkran, Hebezeuge), sowie Lagerflächen für die im Bauablauf benötigten Materialen zu erstellen und innerhalb von 10 Werktagen nach Auftragserteilung dem AG zur Genehmigung vorzulegen.
Bei Änderungen ist der Plan zu überarbeiten und dem AG unaufgefordert zu übergeben. Die Kosten hierfür werden nicht gesondert vergütet.

Baubesprechungen
Während der Bauzeit werden regelmäßig, voraussichtlich 1x wöchentlich, Baubesprechungen und Baubegehungen abgehalten. Die Teilnahme an den Besprechungen und Begehungen ist für den Firmenbauleiter / Vorarbeiter des AN verpflichtend. Ggf. ist ein Vertreter zu senden. Der Firmenbauleiter / Vorarbeiter hat ebenfalls für kurzfristig angesetzte Besprechungen zur Verfügung zu stehen.
Die Koordination zwischen den einzelnen Gewerken sowie eventuelle Terminabsprachen werden bei den Baustellenbesprechungen durch die Bauleitung protokolliert und sind für alle verbindlich. Protokolle gelten als anerkannt, wenn innerhalb von 2 Arbeitstagen nach Zugang kein Widerspruch erfolgt.
Vom AN sind Bautagesberichte zu führen, und diese sind unaufgefordert 1x wöchentlich der Bauleitung zu übergeben.

Arbeitszeiten
Gemäß den gesetzlichen Bestimmungen ohne darüber hinausgehende Einschränkungen.

Behördliche Genehmigungen
Der AN verpflichtet sich, alle aus der betrieblichen Organisation des AN resultierenden Genehmigungen rechtzeitig und eigenständig für sämtliche Ausnahmeregelungen, insbesondere in Bezug auf Arbeitszeit, Logistik, Transporte etc. bei den zuständigen Behörden einzuholen und mit der Objektüberwachung vorab abzustimmen. Ein Anspruch auf Gebührenerstattung durch den AG besteht nicht.
Der AG ist über diese Vorgänge zu Informieren.

Lager- und Arbeitsräume
Die Ver- und Entsorgungsleitungen, inkl. der hierfür erforderlichen Isolierungen, der vom AN gestellten Container sind eigenverantwortlich nach Absprache mit der OÜ herzustellen und nach Abschluss der Arbeiten wieder zu demontieren, falls nicht anders vereinbart.

Abfallentsorgung
Die Baustelle ist arbeitstäglich aufzuräumen. Der anfallende Schutt ist fachgerecht zu entsorgen und die Baustelle zum Wochenende geschossweise im saugenden Verfahren unter Verwendung geeigneter Staubsauger, sauber zu verlassen. Es ist sicherzustellen, dass die Abwasserleitungen weder durch Bauschutt, Gips, Zement, Farbreste o.ä. verstopft werden. Die Einleitung von Schmutzwasser ist strengstens verboten. Die Stellplätze der Abfallcontainer sind mit einem Zaun zu schützen, um Einbringen von Fremdmüll zu vermeiden. Die Container sind abzudecken und gegen Regenwasser zu schützen. Jeder AN auf der Baustelle ist für die Entsorgung des von ihm verursachten Abfalls verantwortlich. Die Stellung der jeweiligen Container hat geordnet zu erfolgen.

Es sind allgemeine Benimmregeln einzuhalten. Essen und Rauchen im Gebäude sind nicht gestattet. Jeglicher anfallender privater Müll ist unmittelbar zu entsorgen.
Bei wiederholter Nichteinhaltung behält sich der Bauherr ausdrücklich vor, etwaig anfallende Kosten, die aus der Bereinigung des vom Auftragnehmer produzierten Mülls stammen, im Rahmen der Rechnungsprüfung gegenzurechnen. Ein Nachweis über diese Kosten ist vom AG / der OÜ auf Nachfrage vorzulegen.

Technische Abnahmen im Baubetrieb
Der AN wird ausdrücklich darauf hingewiesen, dass bei allen Leistungsabschnitten, Teilleistungen und Übergängen, bei denen durch die Weiterführung der Leistungen zuvor ausgeführte Leistungsbereiche verdeckt, verkleidet oder verschlossen werden, zwingend vorab technische Abnahmen gemäß § 4 Abs. 10 VOB/B gemeinsam mit der Bauleitung des AG durchzuführen sind. Zu den Abnahmen gehört eine entsprechende Fotodokumentation.

Der AN ist verpflichtet, die OÜ des AG zeitgerecht (mindestens 24 Stunden vorab) über die entsprechende Leistungsstände zu informieren, damit die Technischen Abnahmen organisiert und ohne Störung des Bauablaufs durchgeführt werden können.

Soll der AN diese Mitwirkungs- und Hinweispflicht nicht erfüllen, behält sich der AG vor, für Teilleistungen, die nachträglich nicht mehr prüfbar sind, die Abnahme zu verweigern. Zusätzliche Kosten, die im
Zusammenhang mit nachträglich notwendigen Prüfungsfeststellungen entstehen, werden dem AN weiter belastet.

Rechnungsstellung
Die Rechnungen sind entsprechend der mit dem Auftrag vereinbarten Vertragsbedingungen zu stellen und vollständig zur Prüfung vorzulegen.
Rechnungsstellungen, die den Anforderungen und Vorgaben des Bauherren nicht entsprechen oder in dieser Hinsicht unvollständig sind, gelten als nicht prüffähig und werden ungeprüft zurückgewiesen.
Die vollständige Auszahlung der Schlussrechnungssumme erfolgt erst nach Eingang der Revisionsunterlagen und mangelfreier Schlussabnahme.
Der Versand der Rechnung erfolgt im Papierform und per Mail an den AG. Zwecks schnellerer Bearbeitung hat der Versand zusätzlich per Mail an die zuständige OÜ zu erfolgen.

Terminplanung
Vom AN ist ein Detailterminplan zu erstellen und innerhalb von 10 Tagen nach Auftragserteilung dem AG zur Genehmigung vorzulegen. Die Kosten hierfür werden nicht gesondert vergütet.

Revisionsunterlagen / Schlussdokumentation
-- Bautagesberichte
-- Fachbauleiter-, Konformitäts- und Fachunternehmererklärung
-- Nachweise zur Bauart, Bauartzulassungen
-- Allg. bauaufsichtliche Zulassungen, Prüfzeugnisse, Zertifikate
-- Bauprodukt-, Sicherheitsdatenblätter, Pflegeanweisungen
-- Hersteller-, Fabrikatsverzeichnisse
-- Revisionspläne
-- Wartungsangebote
-- Fotodokumentation

Gewerkespezifisch können weitere Unterlagen verlangt werden.

Die Revisionsunterlagen sind in folgenden Ausfertigungen abzugeben:
Textdokumente 2-fach in deutscher Sprache, in DIN A4 Ordner geheftet mit Beschriftung und Trennblättern, sowie digital (mit eindeutiger Dateinamensbenennung gemäß Inhaltsverzeichnis AN) per E-Mail und ergänzend 2-fach auf beschriftetem Datenträger (USB-STICK)
Pläne 2-fach in Papierformat mit Lochrandverstärkung und digital im .dwg- oder .dxf- sowie im .pdf-Format 2-fach auf beschriftetem Datenträger (USB-STICK)
Spätestens am Tag der Fertigstellungsmitteilung / des Abnahmeverlangens für den jeweiligen Bauabschnitt sind die oben aufgeführten Unterlagen abzugeben. Unabhängig von der Gesamtdokumentation sind die Dokumente, die für die Behördlichen Abnahmen erforderlich sind, 10 Tage nach Aufforderung durch die OÜ vorzulegen. Das Erstellen der Revisionsunterlagen ist vom AN auf die Positionen umzulegen.

## ATV - GEMÄß VOB/C - DIN 18299
ALLGEMEINE REGELUNGEN FÜR BAUARBEITEN JEDER ART

Angaben zur Baustelle gemäß VOB/C - DIN 18299
(Aufgeführt werden ausschließlich Punkte, zu denen Hinweise möglich sind)

0.1.1  LAGE / UMGEBUNGSBEDINGUNGEN / ZUFAHRTSMÖGLICHKEITEN / EINSCHRÄNKUNGEN
Das Plangrundstück befindet sich südlich der Innenstadt von Brühl, in der Anna-Seghers-Str. 2-6 in 50321 Brühl.
Der Geländeverlauf ist nahezu eben. Die Höhenlage beträgt ca. zwischen 64,5 m und 65,5 m über NN.

0.1.4  VERKEHRSVERHÄLTNISSE / VERKEHRSBESCHRÄNKUNGEN
Das Baufeld liegt direkt an der Straße und ist unter der in Pkt. 0.1.1 genannten Adresse zu erreichen.
Die ggf. erforderlichen Verkehrssicherungen / Sondernutzungen für die Belange des AN ist durch diesen eigenverantwortlich zu veranlaßen und entsprechend in die EP´s einzukalkulieren.

0.1.5  FREIZUHALTENDE FLÄCHEN FÜR VERKEHR
Siehe BE-Plan. Außerhalb der umzäunten Flächen ist keine Inanspruchnahme weiterer Flächen vorgesehen. Der Straßenraum ist dauerhaft freizuhalten.
0.1.6  TRANSPORTEINRICHTUNGEN UND TRANSPORTWEGE
Durch den Bauherrn werden keine Hilfsmittel oder Hebezeuge zur Verfügung gestellt.

0.1.7  ANSCHLÜSSE FÜR WASSER, ENERGIE UND ABWASSER
Der Anschluss für ggf. erforderliches Bauwasser und ggf. erforderlichen Baustrom wird vom AG auf dem Gelände (siehe BE-Plan) zur Verfügung gestellt. Die Kosten für Anschlüsse und Verbrauch trägt der AG.
Die ggf. erforderlichen Verteilungen des Bautrom / Bauwassers ab den Entnahmestellen sind Sache des AN.
Siehe auch die Besonderen Vertragsbedingungen, BVB, der Stadt Brühl.

0.1.8  BENUTZUNG / MITBENUTZUNG VON FLÄCHEN UND RÄUMEN
Dem AN stehen jegliche Flächen innerhalb der umzäunten Fläche zur Verfügung, durch deren Nutzung andere ANs in Ihrer Ausführung nicht behindert werden. Die genaue Lage ist mit der OÜ abzustimmen.
Es werden durch den AG WC-Container sowie Aufenthaltscontainer in ausreichender Größe zur Verfügung gestellt, welche jedoch nicht unmittelbar auf dem Baufeld stehen.
0.1.11  UMWELTRECHTLICHE VORSCHRIFTEN
Es gelten keine besonderen umweltrechtlichen Vorschriften, die über die allgemein gültigen Gesetze hinaus gelten.

0.1.12  VORGABEN FÜR DIE ENTSORGUNG
Die gewählten Entsorgungswege und die Art der Abfallverwertung / -beseitigung für alle Materialien sind vom AN entsprechend den gesetzlichen Bestimmungen zu wählen.
Sämtliche Kosten für den Transport und die ordnungsgemäße Entsorgung sind in die Einheitspreise einzukalkulieren.

0.1.13  SCHUTZGEBIETE / SCHUTZZEITEN
Siehe unter "Ergänzungen der Vertragsbedingungen"

0.1.19  MASSNAHMEN DER BAUSTELLENVERORDNUNG
Die Baustelle wird durch eine SiGeKo vom Ingenieurbüro Dudek begleitet.

0.1.22  ARBEITEN ANDERER UNTERNEHMER / KOORDINATION
Der AN hat seine Arbeiten so durchzuführen, dass andere am Bau tätige Unternehmen nicht behindert oder geschädigt werden. Etwaige bauübliche gegenseitige Störungen müssen in Kauf genommen werden. Es werden keine Erschwerniszulagen gewährt.

Angaben zur Ausführung gemäß VOB/C - DIN 18299
(Aufgeführt werden ausschließlich Punkte, zu denen Hinweise möglich sind)

0.2.4 ART UND UMFANG VON LEISTUNG ZUR UNFALLVERHÜTUNG UND GESUNDHEITSSCHUTZ
Es gelten die "Regeln zum Arbeitsschutz auf Baustellen" (RAB) der Bundesanstalt für Arbeitsschutz und Arbeitsmedizin sowie die Vorgaben des SiGeKo.
Es sind geeigenete Sicherheitsschuhe zu tragen. Bei Arbeiten mit hoher Lärmbelastung ist ein geeigneter Ohrschutz zu tragen. Bei herumfliegenden Materialien sind Schutzbrillen zu tragen.

0.2.8 MITBENUTZUNG FREMDER HILFSMITTEL SOWIE EINRICHTUNGEN
Es werden vom AG Aufenthaltsräume sowie Sanitärräume zur Verfügung gestellt.

0.2.12  EIGNUNGS- UND GÜTENACHWEISE
Eignung und Güte der verwendeten Stoffe sind vor der Ausführung durch technische Datenblätter und Sicherheitsdatenblätter zu belegen.

Werkstoffe / Fabrikate:
Für Stoffe und Bauteile, für die eine bauaufsichtliche Zulassung erforderlich ist, ist eine Kopie dieser zum Zeitpunkt des Einbaues gültigen Zulassung dem Auftraggeber auszuhändigen.
Vor der Verwendung anderer Materialien als den ausgeschriebenen müssen deren Qualität und Eigenschaften nachgewiesen und die Zustimmung für die Verwendung vom AG eingeholt werden.
Die Güteprüfung des Betons erfolgt entsprechend den Bestimmungen der DIN EN 1992 sowie DIN 1048 / DIN EN 12350.

Toleranzen:
Die vom Bauherrn geforderte Einhaltung der Toleranzen nach DIN 18202 sowie 18203-3 ist durch Vermessung nachzuweisen. Dem Bauherrn sind entsprechende Aufmaße vorzulegen. Der Bauherr behält sich entsprechende Kontrollmessungen vor und wird ebenfalls Messungen durchführen, sofern seinerseits Zweifel an der mangelfreien Erstellung des Werks bzw. an der Einhaltung der Toleranzen besteht. Dies gilt auch für alle im LV beschriebenen Leistungspositionen, in denen der Bauherr seine Qualitätsvorgaben und die Einhaltung der Ebenheitstoleranzen fordert.

0.2.19 MITWIRKUNG BEI DER INBETRIEBNAHME

0.2.22  ABRECHNUNG
Siehe Vertragsbedingungen

## ATV - ANGABEN ZUR AUSFÜHRUNG
ATV - ANGABEN ZUR AUSFÜHRUNG

Ergänzende Angaben gemäß VOB/C - DIN 18345
(Aufgeführt werden ausschließlich Punkte, zu denen Hinweise möglich sind)

0.2.1 ART LAGE, BESCHAFFENHEIT DER ZU DÄMMENDEN FLÄCHEN
StB - HFT-Außenwände (Stahlbeton-Halbfertigteilwände)

0.2.6  ANFORDERUNG AN DEN BRANDSCHUTZ
Alle Fassadenflächen sind mit Mineralwolledämmung auszuführen.

0.2.11  GESTALTUNG UND EINTEILUNG DER FLÄCHEN
Die EG-Flächen und Teil des 1.OG erhalten eine Besenstrich-Oberfläche.
die restlichen Flächen im 1.OG und das 2.OG erhalten eine Scheibenputz-Oberfläche.

0.2.13  MASZE, AUSRICHTUNG UND GEOMETRIE DES GEBÄUDES
Regelmäßiges Rechteck 3-geschossig mit Seiten-Flügel unter 90° (2-geschossig)
maximale Seitenlänge 50 m;

## 2_040 WDVS
Datum: 20.04.2026
EP-Anteile: Löhne; Stoffe; Geräte; Sonstiges

### Titel 01 BE / VORB. / MUSTER

*Hinweis: _BE_AG*
HINWEIS

Durch den Auftraggeber wird im eine übergeordnete Baustelleneinrichtung wie folgt vorgehalten und den AN zur Nutzung zur Verfügung gestellt:

-- Sanitärcontainern und Aufenthaltscontainer;
-- Bauwasserversorgung, 1 Entnahmestelle im
Außenbereich;
-- Baustromversorgung, inkl. Etagenverteilung;
-- umlaufendes Fassadengerüst

Die darüber hinausgehenden erforderlichen BE-Maßnahmen / -Leistungen sind vom AN in die EP´s einzukalkulieren.

Nach Fertigstellung der einzelnen Arbeits-Schritte ist mit der OÜ / dem AG jeweils eine Zustandsfeststellung unter Mitwirkung des Systemgebers in die EP´s einzukalkulieren!

#### Untertitel 01.01 VORBEREITENDE MASSNAHMEN / MUSTER

**01.01.0010 Statische Berechnung Begründung**
*** Pauschalposition
Pauschale für die Erstellung sämtlicher erforderlicher
statischer Berechnungen und Nachweise für

- 2 Varianten der Begrünungs-Befestigung

Vorlage der Unterlagen 2-fach in Papier, sowie digital,
vor Ausführung beim AG.
Menge: 1,000 psch

**01.01.0020 Ausgleichsspachtelung**
Ausgleichspachtelung zur Erzielung einer planen Oberfläche;
d= bis 10 mm
Untergrund: StB-Wände
Menge: 250,000 m2

**01.01.0030 Musterflächen 50/100 cm**
Herstellen von bis zu 4 Mustertafeln mit verschiedenen Kombinationen von Putzfarbe /- oberflächen

Basis Dämmplatte 50 x 100 cm hochkant
geputzte und gestrichene Oberflächen

zum Verbleib auf der Baustelle bis zum Ende der Baumaßnahme
Menge: 4,000 St.

### Titel 02 WDVS

#### Untertitel 02.01 DÄMMUNG WLG 035

**02.01.0010 Mineralwoll-Dämmplatten MW 035, 240 mm**
*** EP-Aufgliederung gefordert
Mineralwoll-Dämmplatten MW 035,
nach DIN 4102 nicht brennbar A1,
Bemessungswert Wärmeleitfähigkeit ( DIN 4108 )
0,035 W/mK,
mit Klebe- u. Armierungsmörtel anbringen.
Dämmplattendicke 240mm;

Untergrund: StB-HFT-Außenwände
Menge: 1395,000 m2

**02.01.0020 Zulage schwach saugende Untergründe**
Zulage zur Vorposition zum Verkleben mit
Klebemörtel auf sehr schwach saugenden Untergründen.
Menge: 250,000 m2

**02.01.0030 Anarbeiten MW-Dämmung an Einbauten, 0,5 m2**
Herstellen von Aussparungen rund oder eckig, Ausschnitte für Leuchten, Luftauslässe Revisionsöffnungen, Schalterelemente, Rohrdurchführungen, Kabel etc in der vorbeschrieben MW-Dämmung;
Einschl. dicht anarbeiten der Dämmschicht an das Bauteil sowie einarbeiten eines selbstklebenden vorkomprimierten Fugendichtbands 3-9mm und einseitig klebendes Anputzband aus geschlossenzelligem PE-Material für den Anschluss an
angrenzende oder in die Putzebene durchdringende
Bauteile einbauen; Stärke 3mm, Breite 15 mm .
Größe von 0,25 m² - 0,5 m²
Menge: 75,000 St

**02.01.0040 Verdübelung MW 240 mm, 8/m2**
*** EP-Aufgliederung gefordert
MW-Dämmplatten 240 mm mit Schraubdübeln gem.
bauaufsichtlicher Zulassung inkl. Dübelteller 90 mm mechanisch befestigen.

Wandbaustoff: StB-Wand
Dübel (Typ/Länge):...........mm
Verbrauch: 8 Dübel/m²
(WZ 2 Binnenland)

Einbau als vertiefte Montage mit Abdeckung aus MW-Dämm-Rondellen;
Menge: 1395,000 m2

**02.01.0050 Zus. Verdübelung im Eckbereich, MW 240 mm, 2/m2**
Zusätzliche Verdübelung der MW-Dämmung 240 mm
(2 Dübel/m2 zusätzlich), im Eckbereich
Menge: 105,000 m2

#### Untertitel 02.02 ARMIERUNGSPUTZ

**02.02.0010 MW-Fläche armieren, 5-8 mm**
*** EP-Aufgliederung gefordert
*** Bezugsbeschreibung
Armierungsputz aus Klebe- u. Armierungsmörtel
und einer Putzbewehrung aus Armierungsgewebe herstellen
auf Wandflächen, Stürzen etc.;
Armierungsputzdicke 5-8 mm.

Untergrund: MW-Dämmung
Menge: 1395,000 m2

**02.02.0020 StB-Wand armieren, 5-8 mm**
*** wie Position 02.02.0010
jedoch:

Untergrund: StB-Wand (an der Außentreppe)
Menge: 90,000 m2

**02.02.0030 Diagonalbewehrung**
Gewebeeckpfeile zur Sicherung gegen Eckrisse im Bereich
von Fensterbänken, -stürzen und Wandöffnungen in die
Armierungsschicht einarbeiten.
Menge: 252,000 St

**02.02.0040 Gewebewinkel**
Zur Eckausbildung von Außenecken an
Gebäudeecken, Fenster- und Türöffnungen den
Gewebewinkel 10 x 15 cm / 10 x 23 cm
auf den Dämmplatten in der Armierungsebene einbetten.
Menge: 562,000 m

**02.02.0050 Leibungen armieren, 28 cm**
Armierungsputz aus Klebe- u. Armierungsmörtel
und einer Putzbewehrung aus Armierungsgewebe herstellen
in Leibungen, Leibungstiefe 24 - 28 cm;
Armierungsputzdicke 5-8 mm.
Menge: 460,000 m

**02.02.0060 Sturz armieren, 28 cm**
Armierungsputz aus Klebe- u. Armierungsmörtel
und einer Putzbewehrung aus Armierungsgewebe herstellen
An Stürzen, Tiefe 24 - 28 cm;
Armierungsputzdicke 5-8 mm.
Menge: 172,500 m

#### Untertitel 02.03 MINERALISCHER OBERPUTZ

*Hinweis: Hinweistext*
Die Fassadenputze müssen die Vergabekriterien des Blauen Engels (UZ 140) für Putze in Wärmedämmverbundsystemen erfüllen und dürfen insbesondere keine Biozide zur Verhinderung des Oberflächenbewuchses (Algen, Pilze und Flechten) enthalten. Topfkonservierer für pastöse Gemische nach der Liste der zulässigen Topfkonservierungen sind zulässig.

**02.03.0010 Grundierung**
Grundierung für nachfolgenden Edelputz herstellen.
Menge: 1485,000 m2

**02.03.0020 Grundierung Leibungen, 28 cm**
Grundierung für Edelputzn/ Scheibenputz
auf den Leibungen herstellen,
Tiefe der Leibung 25 bis 28 cm
Menge: 460,000 m

**02.03.0030 Grundierung Sturz, 28 cm**
Grundierung für Edelputz / Scheibenputz
an den Stürzen herstellen,
Tiefe 25 bis 28 cm
Menge: 177,500 m

**02.03.0040 Mineralischer Edelputz, Scheibenputz**
*** EP-Aufgliederung gefordert
*** Bezugsbeschreibung
Mineralischer Edelputz, biozidfrei, als Scheibenputz
herstellen. Körnung 2 mm,
Farb-Nr.: Nach Wahl des AG
Mineralischer Scheibenputz schlagregendicht, lösemittelfrei, mit
hydrophilem Wirkprinzip mit hohen Schutz gegen Algen- und Pilzbewuchs;
Wasserdurchlässigkeit (DIN EN 15824) W1
Wasseraufnahmekoeffizient w < 0,5 kg/m2h0,5
Austrocknung (18h-Wert) = 450 g/m² (20°C, 65 % rel.
Luftfeuchte)
Putzdicke 8 mm.

Einbauort: Teile des 1.OG, gesamtes 2.OG
Menge: 625,000 m2

**02.03.0050 Mineralischer Edelputz, Besenstrichputz**
*** EP-Aufgliederung gefordert
*** wie Position 02.03.0040
jedoch:

Oberfläche als Besenstrichputz
Druckfestigkeit . 2,5 N/mm2
Festigkeitsklasse CS,
geeignet für Sockelbereiche;
Farbe: weiß

Hersteller/Typ Besenstrichputz: '...................................................' vom Bieter einzutragen.

Einbauort: gesamtes EG mit Sockel und Teile des 1.OG
Menge: 840,000 m2

**02.03.0060 Mineralischer Edelputz, Scheibenputz, Leibung 28 cm**
*** Bezugsbeschreibung
Mineralischer Edelputz, biozidfrei, als Scheibenputz in
Leibungen bis 28 cm Tiefe herstellen.
Körnung 2 mm,
Farb-Nr.: Nach Wahl des AG,
Leibungstiefe 24 - 28 cm;
Scheibenputz schlagregendicht, lösemittelfrei, mit
hydrophilem Wirkprinzip für langfristig hohen Schutz
gegen Algen- und Pilzbewuchs.
Wasserdurchlässigkeit (DIN EN 15824) W1
Wasseraufnahmekoeffizient w < 0,5 kg/m2h0,5
Austrocknung (18h-Wert) = 450 g/m² (20°C, 65 % rel.
Luftfeuchte)
Menge: 250,000 m

**02.03.0070 Mineralischer Edelputz, Scheibenputz, Sturz 28 cm**
*** wie Position 02.03.0060
jedoch:

Sturz bis 28 cm Tiefe
Menge: 85,000 m

**02.03.0080 Mineralischer Edelputz, Besenstrichputz, Leibung 28 cm**
*** wie Position 02.03.0060
jedoch:

Besenstrichputz
Menge: 210,000 m

**02.03.0090 Mineralischer Edelputz, Besenstrichputz, Sturz 28 cm**
*** wie Position 02.03.0060
jedoch:

Sturz bis Tiefe 28 cm, Besenstrichputz
Menge: 92,500 m

**02.03.0100 Egalisationsanstrich**
*** EP-Aufgliederung gefordert
Egalisationsanstrich mit silikatischer
Egalisationsfarbe ohne biozide Filmkonservierung
herstellen.
Farb-Nr.: Nach Wahl des AG;
Silikatische Egalisationsfarbe mit hydrophilem
Wirkprinzip für langfristig hohen Schutz gegen Algen- und
Pilzbewuchs ohne auswaschbare Biozide.
Wasserdurchlässigkeitsrate < 0,2 kg/m2h0,5

Die Besenstrichflächen im EG / 1.OG sind 2x zu streichen.
Menge: 1465,000 m2

**02.03.0110 Egalisationsanstrich auf Leibungen, 28 cm**
*** Bezugsbeschreibung
Egalisationsanstrich mit silikatischer
Egalisationsfarbe ohne biozide Filmkonservierung
herstellen.
Farb-Nr.: Nach Wahl des AG,
Leibungstiefe 24 - 28 cm;
Silikatische Egalisationsfarbe mit hydrophilem
Wirkprinzip für langfristig hohen Schutz gegen Algen- und
Pilzbewuchs ohne auswaschbare Biozide.
Wasserdurchlässigkeitsrate < 0,2 kg/m2h0,5

Die Besenstrichflächen im EG / 1.OG sind 2x zu streichen.
Menge: 460,000 m

**02.03.0120 Egalisationsanstrich auf Stürzen, 28 cm**
*** wie Position 02.03.0110
jedoch:

auf Stürzen
Menge: 172,500 m

#### Untertitel 02.04 ANSCHLÜSSE / PROFILE / DETAILS

**02.04.0010 Putzträgerplatte für Rollladenkästen, 550 mm**
Zur Entkopplung der Rollladenkästen werden Putzträgerplatten angebracht.
Für die flächenbündige Aufnahme der Putzträgerplatten den Dämmstoff umlaufend des Jalousiekastens in Höhe ca. 2/3 der Jalousieblende und 20-30cm rechts und links verjüngen. Anschließend eine geeignete Putzträgerplatte im Buttering-Floating Verfahren auf die Dämmung aufkleben und mechanisch befestigen. Die Putzträgerplatte wird nicht auf dem Rollladenkasten verklebt.

Der untere Abschluss der Putzträgerplatte wird mittels des Aufsteckprofils aus Hart-PVC ausgeführt.
Inkl. eines Fugendichtbandes,unter Putzträgerplatte;

Höhe der Konstruktion ca.550 mm

Zusätzlich sind Stöße zwischen zwei Putzträgerplatten mit einer Teilflächen Armierung zu versehen. Diese müssen in einer Breite von mindestens 20cm auf beiden Seiten des Stoßes ausgeführt werden.

Einbau: 1.OG + 2.OG

Einzellängen ab 100 cm

DETAIL:
ASS_ARC_5_DT_AÖ_03
Menge: 95,000 m

**02.04.0020 Verdübelung Putzträgerplatte 240 mm, 9/m2**
Vorbeschriebene Putzträgerplatte auf MW-Dämmplatten
(Gesamttiefe 240 mm) befestigen, gem. bauaufsichtlicher Zulassung mit zugelassenen Schraubdübel welche in die vorab einzufräsenden Vertiefungen einzusetzen sind.
Schraubenloch mit MW-Stopfen schließen.

Wandbaustoff: StB-Wand
Dübel (Typ/Länge):...........mm
Verbrauch: 8 Dübel/m²
(WZ 2 Binnenland)
Menge: 60,000 m2

**02.04.0030 Neigung Fensterbank herstellen, 240 mm**
Neigung von 5° an der Oberkante der MW-Dämmung 240 mm unter den bauseitigen Fensterbänken herstellen;

Einzellängen ab 100 cm

Einschl. der Aussparungen für die Halter der Fensterbänke,
ca 2 St/m;
Menge: 65,000 m

**02.04.0040 Abdichtung unter Fensterbank, 240 mm, L 105 cm**
*** Bezugsbeschreibung
Ausbildung einer Dichtwanne in Leibungstiefe, incl. Brüstungsvorderkante;

Selbstklebendes Glasfasergewebe aufbringen und mit zementverträglicher Dispersions-Abdichtungsspachtel einspachteln (2 Schichten). Dabei sind die Fensterbankhalter mit einzudichten.
An den seitlichen Fensterbank-Kanten Fugendichtband,
an der rückseitigen Kante elastisches PE-Band anbringen.

Einschl. vertikaler Abdichtung (nach oben) auf dem Fensterprofil, H ca. 30 mm;
Einschl. vertikaler Abdichtung (nach unten) auf der WDVS-Dämmung, H ca. 50 mm;
Einschl. vertikaler Abdichtungen (nach oben) auf die Leibungen, H ca. 30-50 mm;

Einschl. Fugendichtungsband 3-9 mm an der Vorderkante;

Fugenausbildung an Fensteranschluss bzw. im Stossbereich (bei Längen über 200 cm) mittels Fugenmasse auf MS-Hybrid-Polymerbasis gem. Herstellerangaben anbringen.
Diese Leistung wird NACH der bauseitigen Montage der Fenster und NACH der bauseitigen Montage der Fensterbankhalter ausgeführt!

Länge: 100 bis 105 cm

DETAIL:
ASS_ARC_5_DET_AÖ_01
Menge: 8,000 St

**02.04.0050 Abdichtung unter Fensterbank, 240 mm, L 180 cm**
*** wie Position 02.04.0040
jedoch:
Länge 175 bis 180 cm
Menge: 23,000 St

**02.04.0060 Abdichtung unter Fensterbank, 240 mm, L 230 cm**
*** wie Position 02.04.0040
jedoch:
Länge 225 bis 230 cm
Menge: 4,000 St

**02.04.0070 Abdichtung unter Fensterbank, 240 mm, L 500 cm**
*** wie Position 02.04.0040
jedoch:
Länge 500 cm
Menge: 1,000 St

**02.04.0080 Putzabschluss Leibung, 260 mm, Links+Rechts**
Putzabschluss der Leibungen Tiefe 260 mm,
Kunststoffprofil mit integriertem Glasfasergewebe
zum Herstellen einer zweiten wasserführenden
Ebene;
Einschubhöhe bis 23 mm
Neigungswinkel 5°

Einbau in die Dämmung / Armierung der Leibungen mit der erforderlichen Ausnehmung;

Abrechnung je Fenster,
d.h. jeweils ein Paar Links und Rechts
Menge: 36,000 St

**02.04.0090 Putzanschlüsse an Fenster / Türen**
*** EP-Aufgliederung gefordert
Gewebeanputzleiste zur Herstellung eines exakten, flucht- und lotgerechten Putzanschlusses an Fenstern und Türen, bei denen mit hohen Ausgleichsbewegungen gerechnet werden muss.
Geeignet für Dämmstoffstärken bis 300 mm
und Fenstergrößen bis 10 m2.
Menge: 460,000 m

**02.04.0100 Sockelabschlussprofil mit Tropfkante**
Sockelabschlussprofil aus Aluminium,
als WDVS-Abschluss an den Balkonen,
mit Tropfkante,
Tiefe 240 mm;

Einzelängen ab 50 cm bis 150 cm

DETAIL:
ASS_ARC_5_DT_FA_07
Menge: 50,000 m

**02.04.0110 Gewebeabschlussprofile**
Gewebeabschlussprofil mit Abzugskante und verschweißtem VWS-Gewebe anbringen,
Putzdicke bis 10 mm
Menge: 150,000 m

**02.04.0120 Anschlüsse mit Fugendichtband**
Erstellen einer dauerhaften Anschlussabdichtung an
andere Bauteile mit einem systemzugehörigen,
selbstklebenden und vorkomprimierten
Dichtband. Einbau im Bereich aller
systembegrenzenden Bauteile wie z.B. ungedämmte Bauteile, Fensterbänke umlaufend, einschließlich ggf. erforderlicher Ausklink- und Anpassungsarbeiten sowie der Herstellung notwendiger Aussparungen im Dämmstoff.
Armierungs- und Putzbeschichtungen sind durch geeignete
Maßnahmen von angrenzenden Bauteilen zu trennen.
Menge: 250,000 m

**02.04.0130 Anputzband**
Einseitig klebendes Anputzband aus
geschlossenzelligem PE-Material für den Anschluss an
angrenzende oder in die Putzebene durchdringende
Bauteile einbauen; Stärke 3mm, Breite 15 mm .
Menge: 100,000 m

**02.04.0140 Übergang MW-Dämmung / Putzträgerplatten**
Übergang zwischen Putzträgerplatte und den bündig
angrenzenden Fassadendämmplatten mit Armierungsschicht
aus mineralischem Werktrockenmörtel und zusätzlichem
Gewebestreifen versehen (Breite > 20 cm).
Menge: 80,000 m

**02.04.0150 Anschluss an Raffstorekasten EG**
Anschluss des WDVS an die bauseitigen Raffstorekästen, bestehend aus:

- Ausbildung der Öffnung in der Dämmung, und Anpassung der Dämmung an die Halter des Raffstorekasten

Einbauort: EG

DETAIL:
ASS_ARC_5_DT_AÖ_03
Menge: 92,500 m

**02.04.0160 Montagerondelle**
Montagerondelle, aus Polypropylen, D 90 mm, d 10 mm,
mit  PU-Kleber in der Dämmung montieren.
Einschl. der erf. Ausnehmung in der Dämmung;
Hersteller/Typ: '....................................................' vom Bieter einzutragen.
Menge: 25,000 St

#### Untertitel 02.05 SOCKEL

**02.05.0010 Schneiden Perimeterdämmung**
Schneiden der bauseitigen Perimeterdämmung,
zur Herstellung einer sauberen horizontalen Kante;

Einschl. dem fachgerechten Entsorgen des anfallenden Materials;
Menge: 170,000 m

**02.05.0020 Sockeldämmung EPS 240 mm PW**
*** EP-Aufgliederung gefordert
Sockeldämmplatte EPS 034 nach DIN 4102
aus expandiertem Polystyrol-Hartschaum nach DIN EN 13163,
Anwendungstyp PW nach DIN V 4108-10,
FCKW-frei, schwer entflammbar B1,
Bemessungswert Wärmeleitfähigkeit ( DIN 4108 )
ca. 0,034 W/mK,
Dämmplattendicke 240 mm;
schwerentflammbar nach DIN EN 13 501-1, Euroklasse E,
für Perimeterdämmung bauaufsichtlich zugelassen,
mit einem wasserabdichtenden Kleber, gemischt aus zementverträglichen Dispersionsspachtel und 100 Gew.% Portlandzement (1:1) auf StB-Wand
(mit KMB- / MS-Abdichtung) kleben.

Die Sockeldämmung ist im Spritzwasserbereich (ab OK Deckenplatte über UG bis ca. 30 cm über
Geländeoberkante) auszuführen.
Einbauhöhe ca. 40 - 50 cm

Die Bauwerksabdichtung auf den StB-Wänden UG /
dem Deckenplattenrand wird bauseits ausgeführt.
Menge: 90,000 m2

**02.05.0030 Schrägschnitt Sockeldämmung 240 mm**
Schrägschnitt der vorbeschrieben Sockeldämmung 240 mm
als unterer Abschluss;
Menge: 15,000 m

**02.05.0040 Feuchteschutz des Sockels, 30 cm**
*** EP-Aufgliederung gefordert
Feuchteschutz des Sockels im erdberührten
Bereich mit 2-komponentiger, flexibler und witterungsunabhängig durchtrocknender MDS-Abdichtung.
Mit allgemeinen bauaufsichtlichen Prüfzeugnissen gemäß Prüfungsgrundsätze PG- MDS, PG- FPD.
Einbauhöhe ca. 30 cm.
Menge: 170,000 m

**02.05.0050 Drän- / Schutzmatte, 50 cm**
Vlieskaschierte Drän- / Schutzmatte als Schutz
von erdberührten Bauteilen einbauen;
3-schichtige Matte aus Vlies, Noppenbahn und druckverteilender Gleitfolie nach DIN 4095.
Höhe ca. 50 cm.
Menge: 170,000 m

#### Untertitel 02.06 FASSADEN-BEGRÜNUNG

**02.06.0010 Befestigungselement für Begrünung auf WDVS 260 mm**
*** EP-Aufgliederung gefordert
Zugelassenes Befestigungselement für mittelschwere bis schwere Anbauteile (hier Begrünungs-Seile)
auf WDVS (Tiefe 260 mm)

Montagestab D 20 mm / L 320 mm, aus profiliertem, glasfaserverstärktem Kunststoff mittels Verbundankermörtel in der StB-Wand einbauen.

Mit justierbarem Edelstahl-Adapter für eine flexible Seilaufnahme;
Einschl. Unterlegscheibe mit Dichtung, Adapter inkl. Zylinderschraube und Siebhülse;

Raster 20/20 cm und 35/35 cm
Menge: 250,000 St

**02.06.0020 Fassadenbegrünungs-Seilsystem Edelstahl**
Fassadenbegrünungssystem gem. der beileigenden Planung, aus Edelstahl-Rundlitzenseil D 4 mm,

10 Einzelflächen mit 250 Befestigungspunkte;

Einschl. der Seilkreuze, Kletterhilfen und Seilabdeckkappen;

Befestigung an den vorbeschriebenen Befestigungspunkten

DETAIL:
ASS_ARC_5_DT_FA_10
Menge: 925,000 m

### Titel 03 SONSTIGES

#### Untertitel 03.01 STUNDENLOHNARBEITEN

*Hinweis: Stundenlohnarbeiten durch Arbeitskräfte auf Anordnung*
Stundenlohnarbeiten durch Arbeitskräfte sind nur auf Anordnung der OÜ auszuführen.
Angeboten wird ein Verrechnungssatz für die jeweilige Arbeitskraft, der sämtliche Aufwendungen enthält.

Stundenlohnarbeiten werden nur nach Erteilung gesonderter schriftlicher Aufträge ausgeführt und vergütet. Zur Abrechnung müssen unterschriebene Stundenzettel vorliegen.

Die Abrechnung erfolgt nach Verrechnungssätzen (Euro/h = Euro pro Stunde) gegen Nachweis der tatsächlich geleisteten Stunden und des Materialverbrauchs.
Die Verrechnungssätze sind unter Beachtung der preisrechtlichen Vorschriften zu ermitteln.
Es gilt unabhängig von der Zahl der abgerechneten Stunden. Wegegelder und Kfz-Kosten sind in den Summen enthalten und dürfen nicht gesondert berechnet werden.

Die Stundenverrechnungssätze enthalten:
- den tatsächlichen Lohn (einschl. vermögenswirksamer Leistungen)
- die Zuschläge für Gemeinkosten, Sozialkassenbeiträge, Winterbauumlage, Lohn- und Gehaltsnebenkosten

Nicht enthalten sind Zuschläge für:
Überstunden, Nacht-, Sonntags- und Feiertagsarbeit.

Die Vergütung erfolgt nach den der Qualifikation des eingesetzten Mitarbeiters entsprechenden Stundensätzen.
Hilfsarbeiten können aber immer nur als Helferstunden abgerechnet werden.

‑Sollten Nacht- oder Sonn- und Feiertagsarbeiten anfallen gelten folgende Zuschläge:
Vom Bieter einzutragen:

Überstunden bis 22.00 Uhr ....%
Überstunden nach 22.00 Uhr ....%

Sonn- und Feiertagsarbeiten bis 22.00 Uhr .....%
Sonn- und Feiertagsarbeiten nach 22.00 Uhr .....%

**03.01.0010 Vorarbeiter / Meister**
Menge: 10,000 h

**03.01.0020 Baufacharbeiter / Geselle**
Menge: 10,000 h

**03.01.0030 Bauhelfer**
Menge: 10,000 h
